# Neubau Truppenküche VT900
Angebotsaufforderung (GAEB DA XML 3.2, DA83)
Projekt: 18023
Währung: EUR
Vergabeart: Öffentliche Ausschreibung
Auftraggeber: Performa Nord, Schillerstraße 1, 28195 Bremen; Vergabenummer: V0313/2026
Erstellt mit: GXML Toolbox V3.3 R20230829, iTWO_64 V25.0.473, 18.05.2026

## Leistungsverzeichnis
Leistungsverzeichnis

Baumaßnahme:  Neubau Truppenküche Delmetal-Kaserne

Bauherr:  Performa Nord
  Geschäftsbereich Bundesbau
  Schillerstraße 1
  28195 Bremen

## Baumaßnahme/Konstruktion/Gebäudeeckdaten
Baumaßnahme

Bezeichnung:  Neubau Truppenküche VT 900
Anschrift:  Delmetal-Kaserne, Abernettistr. 200
Ort:  27755 Delmenhorst

Die Delmetal-Kaserne erhält eine Truppenküche als Neubau.

Wesentliche Konstruktionsmerkmale des Neubaus

Anordnung:  freistehend
Geschosse:  3 Geschosse - UG, EG, Technikgeschoss
Gründung:  Flachgründung
Tragwerk:  Stahlbetonbau (Wände, Stützen, Wandscheiben, Decken, Über-/Unterzüge) sowie Mauerwerksbau (Wände)
Fundament:  Streifenfundamente, Bodenplatte.
WU-Konstruktion:  im UG Bodenplatte und Außenwände aus WU-Beton als weiße Wanne; zusätzlich wird unterhalb der Bodenplatte eine Frischbeton-Verbundfolie und auf der Außenseite der Außenwände im UG eine bituminöser Abdichtung angeordnet
Dach Speisesaal:  Träger aus Holz-Fachwerk, Dachschalung aus Holz/Holzwerkstoff
Außenwände:  Beton, Mauerwerk, im EG innenseitig geputzt
Innenwände:  Beton, Mauerwerk, Trockenbauwände, Massivwände mit Putz
Wandbekleidungen: als Fliesen, Wandbeschichtungen/Spachtelungen, Bekleidungen aus Akustik-Paneelen im Speisesaal
Treppen:  Betonpodeste, Fertigteiltreppenläufe.
Technikgeschoss:  Tragkonstruktion aus Stahl-Rahmen, -Träger, -Stützen; Dachschale aus Trapezblechen, Wände aus Stahlblech-Sandwich-Wandelementen
Böden:  schwimmende Zementestriche im EG, überwiegend mit Fußbodenheizung; im UG Zement-Verbundestrich und im TG Zementestrich auf Trennlage
Oberböden:  als Kunstharzböden, Fliesen, Bodenbeschichtungen in entsprechenden Rutschhemmungsklassen
Unterdecken:  Gipskarton-Lochdecken mit Randfriesen, Rasterdecken als Hygiendecken in Küchenbereichen, Lüftungsdecken, Decken aus feuchtraumgeeigneten Trockenbauplatten in Sanitärbereichen, untergeordnete Bereiche ohne Unterdecken
Dach:  flach geneigtes Dach, Warmdachaufbau, einschl. Gefälledämmschicht aus
  EPS- und MW-Dämmung, mit bituminöser Dachabdichtung
Fassade:  Wärmedämmschicht mit Verblenderfassade, wärmgedämmte Vorhangfassade aus Aluminium-Verbundpaneelen;
  isolierverglaste Fenster und PR-Fassaden aus pulverbeschichtetem Aluminium,
Außentüren:  aus Stahlblech, Edelstahl, und isolierverglasten Aluminium-Rahmentüren

wesentliche Gebäudeeckdaten:
max. Höhe Attika:  ca. 8,50 m über OK Gelände
max. Breite:  ca. 48,8 m
max. Länge:  ca. 54,8 m

## 0.1 Allgemeine Vorbemerkungen
0.1.1 Lage der Baustelle, Umgebungsbedingungen, Zufahrtsmöglichkeiten und Beschaffenheit der Zufahrt sowie etwaige Einschränkungen bei ihrer Benutzung
Die Baustelle befindet sich auf dem Gelände der Delmetalkaserne. Die Zufahrt zum Kasernengelände erfolgt über die Abernettistraße 200 (siehe beigefügten Lageplan).

Für den Schwerlastverkehr ist ausschließlich der Zugang über das Seitentor an der Weverstraße zu nutzen.

Sollten kurzzeitige Sperrungen im Bereich der öffentlichen Flächen und dem Kasernengelände (Straßen, Wege usw.) erforderlich werden, sind diese durch den AN bei den zuständigen Behörden zu beantragen. Die Sperrungen sind vom AN durchzuführen, die Kosten sind einzukalkulieren.

Das Verunreinigen oder Beschädigen der Verkehrsflächen (öffentliche Bereiche und Zufahrten auf dem Kasernengelände) ist grundsätzlich zu vermeiden. Sollten dennoch Verunreinigungen/Beschädigungen entstehen, so sind diese unverzüglich auf eigene Kosten zu beheben.

Es gelten die Zutrittsregelungen der Liegenschaft. Alle Aufwendungen im Zusammenhang mit den Zugangsberechtigungen sowie An- und Abmeldungen sind in die Einheitspreise einzurechnen.

0.1.2 Besondere Belastungen aus Immissionen sowie besondere klimatische Bedingungen.

Arbeitszeiten:
Die zulässigen Arbeitszeiten sind montags bis freitags von 6:00 - 18:00 Uhr. Alle anderen Zeiten der Woche werden als Ruhezeiten definiert.
Sollen Arbeiten innerhalb dieser Ruhezeiten ausgeführt werden, sind diese rechtzeitig beim Nutzer der Liegenschaft anzumelden und gehehmigen zu lassen.

0.1.3 Verhältnisse auf der Baustelle, insbesondere Verkehrsbeschränkungen
Die Arbeiten finden bei laufenden Kasernenbetrieb statt. Auf den Kasernenverkehr im Bereich der Zu- und Abfahrt zum Baufeld ist besonders Rücksicht zu nehmen.

Es muss mit Behinderungen/Stillstandszeiten bei der Zufahrt auf das Kasernengelände infolge von Kontrollmaßnahmen gerechnet werden. Weiterhin ergeben sich Behinderungen durch den normalen Betriebsverkehr.

Die benötigten Einfahrgenehmigungen für die Zufahrt zum Kasernengelände sind zu beantragen.

Lagerplätze stehen in der Nähe des Baubereichs zur Verfügung (siehe beigefügten Lageplan/Baustellen- einrichtungsplan).
Die Aufstellung von Baubuden und Baucontainern zur Material- und Gerätelagerung ist nur eingeschränkt möglich. Schlaf- und Wohncontainer werden nicht zugelassen.

Park- und Lagerflächen stehen nur in eingeschränktem Maße zur Verfügung und sind grundsätzlich im Voraus mit der Objektüberwachung abzustimmen. Ein Anspruch auf Mitbenutzung besteht nicht. Kurzfristige Be- und Entladungsmöglichkeiten sind immer mit der Objektüberwachung abzustimmen.

0.1.4 Für den Verkehr freizuhaltende Flächen

Flächen außerhalb des Baugeländes können nicht mitbenutzt werden.

0.1.5 Lage und Nutzbarkeit von Transportwegen und -einrichtungen

Innerhalb des Baustellengeländes nach Wahl des Auftragnehmers, in Absprache mit der Objektüberwachung.

0.1.6 Lage, Art, Anschlusswert und Bedingungen für das Überlassen von Anschlüssen für Wasser, Energie und Abwasser

Wasser, Energie und Abwasser werden auf dem Baugrundstück in Form von Übergabepunkten gemäß Baustelleneinrichtungsplan zur Verfügung gestellt.

Baustrom und Bauwasser werden dem AN kostenfrei zur Verfügung gestellt.

0.1.7 Lage und Ausmaß der dem AN für die Ausführung seiner Leistung zur Benutzung oder Mitbenutzung überlassenen Flächen und Räume

Lagerflächen auf dem Baugelände können nur in beschränktem Umfang (siehe auch Baustellenübersichtsplan) zur Verfügung gestellt werden. Tagesunterkünfte und verschlossene Lagerräume können dem AN nicht zur Verfügung gestellt werden und sind von ihm selbst im Rahmen seiner Baustelleneinrichtung zu errichten. Die möglichen Flächen sind im BE-Plan dargestellt und mit der örtlichen Bauleitung, bzw. mit dem Sicherheitskoordinator, abzustimmen.

0.1.8 Bereitstellungsflächen und Arbeitsplätze

Siehe Baustelleneinrichtungsplan

0.1.9 FFH-Gebiet Delmetal

Es wurde ein Fachgutachten zur speziellen artenschutzrechtlichen Prüfung (saP) erstellt. Im Ergebnis des Gutachtens ist der geplante Neubau der Truppenküche zulässig.

0.1.10 Zu schützende Bereiche und Objekte

Bäume im Bereich des Baufelds sind zu schützen. Der Baumschutz wird durch den AN allgemeine Baustelleneinrichtung vorgesehen.

0.1.11 Vorhandene Anlagen, Ver- und Entsorgungsleitungen

Gemäß Bestandsplänen des AG. Vor Beginn der Arbeiten hat sich der AN über die im Baubereich verlegten Kabel, Rohrleitungen, Kanäle und dgl. zu informieren, d.h. er hat bei der Bauaufsicht Rückfrage zu halten, und die schriftliche Freigabe (Freischaltbescheinigungen) einzuholen.

0.1.12 Vermutete Kampfmittel

Bauherrenseits wird der Bereich der Baustelle bis Baubeginn kampfmittelfrei gemeldet, ggf. wird eine Kampfmittel-Begleitung gestellt.
Der AN hat bei der Ausführung der entsprechenden Arbeiten mit einer angemessenen Vorsicht/Umsicht vorzugehen.

0.1.13 Gemäß BaustellV getroffene Maßnahmen

Ein Sicherheits- und Gesundheitsschutzkoordinator gemäß Baustellenverordnung (SiGeKo) ist durch den Auftraggeber beauftragt. Die erforderlichen Maßnahmen werden durch den SiGeKo erbracht. Den Weisungen des SiGeKo ist Folge zu leisten.

0.1.14 Besondere Anordnungen für Anlagen im Bereich der Baustelle

Nicht relevant.

0.1.15 Schadstoffbelastungen

gemäß Boden-/Schadstoffgutachten; sofern relevant, siehe entsprechende LV-Positionen

0.1.16 Arbeiten anderer Unternehmer auf der Baustelle

Parallel zu den eigenen Arbeiten werden Arbeiten durch weitere Unternehmer durchgeführt.

0.1.17 Baubesprechungen

Alle Auftragnehmer unterliegen der Koordinationspflicht. Dies schließt die Pflicht zur Teilnahme an den entsprechenden Baubesprechungen ein. Der Auftragnehmer hat zu den Baubesprechungen, die der Auftraggeber regelmäßig durchführt (in der Regel wöchentlich), für die Dauer der Vertragslaufzeit einen bevollmächtigten Vertreter zu entsenden. Der Besprechungstermin wird vom Auftraggeber festgelegt. Die Amtssprache ist Deutsch. Das Leitungspersonal des AN muss über angemessene Deutschkenntnisse verfügen.

0.1.18 Für die Baustelleneinrichtung des Auftragnehmers (AN) steht auf dem Grundstück die im Baustelleneinrichtungsplan angegebene Fläche zur Verfügung.

Vom AN ist innerhalb von 2 Wochen nach Auftragserteilung ein vollständiger Baustelleneinrichtungsplan zur Genehmigung einzureichen. Die Kosten sind vom AN in die Einheitspreise einzukalkulieren.
Notwendige Beleuchtungen auf der Baustelle haben mit warmweißem Licht mit einer Farbtemperatur kleiner/gleich 3.000 K zu erfolgen.

0.1.19 Bautagesberichte

Der Auftragnehmer hat Bautagesberichte zu führen und dem Auftraggeber wöchentlich, spätestens bis zum 2. Arbeitstag nach der Berichtswoche, zu übergeben; die Kosten sind in die Einheitspreise einzukalkulieren. Die Bautagesberichte müssen alle Angaben enthalten, die für die Ausführung und Abrechnung der Leistung von Bedeutung sein können.
Insbesondere sind Angaben zu folgenden Punkten zu machen:

- Datumsangabe
- Arbeitsbeginn und -ende
- Arbeitskräfteeinsatz (Berufsgruppen, Anzahl, Dauer) und ausgeführte Tätigkeiten; getrennt nach vom AN
  erbrachter Leistung und vom Nachunternehmer erbrachter Leistung
- Eingang von Baustoffen und Bauteilen
- Geräteeinsatz, mit Angaben über Ursache eines etwaigen Ausfalls
- ausgeführte Arbeiten, Bauablauf
- besondere Ereignisse wie z. B. Unfälle etc.

0.1.20 Bauschild und Werbemittel

Es wird kein Bauschild aufgestellt. Werbung ist auf der Baustelle nicht erlaubt.

0.1.21 Bauleistungsversicherung
Die Baustelle wird nicht bewacht. Der Bauherr schließt keine Bauleistungsversicherung ab. Der AN hat für seinen Versicherungsschutz in erforderlichem Umfang grundsätzlich selbst zu sorgen.

## 0.2 Angaben zur Ausführung
0.2.1 Vorgesehene Arbeitsabschnitte, Arbeitsunterbrechungen und Arbeitsbeschränkungen nach Art, Ort und Zeit sowie Abhängigkeit von Leistungen anderer.

Arbeitsabschnitte entsprechend Terminvorgaben.

0.2.2 Besondere Anforderungen an die Baustelleneinrichtung und Entsorgungseinrichtungen

Eine Abstimmung der gewerkeigenen Baustelleneinrichtung mit anderen Gewerken muss unter Einbeziehung der Objektüberwachung erfolgen.

0.2.3 Besondere Anforderungen an Gerüste

Eine Abstimmung der gewerkeigenen Gerüststellung mit anderen Gewerken, und bestehenden Bauteilen muss unter Einbeziehung der Objektüberwachung erfolgen.

0.2.4 Mitbenutzung fremder Gerüste, Hebezeuge, Aufzüge, Aufenthalts und Lagerräume, Einrichtungen und der gleichen durch den Auftragnehmer

Eine Mitbenutzung von fremden Gerüsten, Hebezeuge, Aufzügen, Aufenthalts- und Lagerräumen sowie Einrichtungen ist grundsätzlich nicht vorgesehen, es sei denn, im Leistungsverzeichnis ist explizit etwas anderes beschrieben. Will der AN dennoch Einrichtungen fremder Unternehmer nutzen, so ist dies mit dem jeweiligen Eigentümer abzustimmen.

0.2.5 Austausch Ausführungsunterlagen

Planer (AG) an AN

Die Übergabe der Planunterlagen für die Ausführung erfolgt per E-Mail oder Cloud im Dateiformat pdf und/oder dwg. In Papierformat erfolgt keine Übergabe. Druckkosten für Papierausdrucke sind vom AN einzukalkulieren.

AN an Planer (AG)

Die Übergabe von durch den AN zu erstellenden Unterlagen, wie z. B. Werkplanungen, hat im Dateiformat pdf und dwg/ifc zu erfolgen.

0.2.6 Übergabeunterlagen/Revisionsunterlagen des AN

Übergabeunterlagen sind mind. zwei Wochen vor der Abnahme prüffähig und vollständig bei der Objektüberwachung in pdf-Format einzureichen.

Bei der Übergabe/Struktur/Zusammenstellung der Unterlagen sind die Vorgaben des Checklistenmasters zu beachten.

Dazu gehören, zusätzlich zu den Nebenleistungen gemäß VOB/C, u. a.:
- Fachunternehmer- und Errichtererklärung nach Muster des BAIUDBw
- Abnahmeprotokoll nach VOB
- Auflistung der verwendeten Fabrikate/Muster / Lieferantenverzeichnis
- Anlagenbeschreibungen, Betriebsanleitungen
- Übereinstimmungserklärungen, Verwendbarkeitsnachweise und bautechnische Nachweise nach
  Landesbauordnung
- Wartungs- und Pflegeanleitungen
- Produktbeschreibungen/Produktdatenblätter, Materialverwendungen
- Technische Unterlagen
- Gebrauchsanweisungen
- ggf. Werkstattpläne/ Positionspläne
- Revisionszeichnungen gewerkespezifisch

Die o.g. Unterlagen sind nach Freigabe in zwei zusätzlichen Kopien, zusammengestellt in Ordnern, Pläne gefaltet mit Verstärkung, einzureichen. Zusätzlich ist je Kopie eine digitale Fassung auf einem Datenträger (Planunterlagen im pdf- und dwg-Format) zu übergeben.

## 0.3 Zusätzliche Technische Vertragsbedingungen (ZTV)
0.3.1 Alle Leistungen verstehen sich einschl. der Lieferung aller erforderlichen Bauteile, Materialien, Baustoffe sowie des fachgerechten, funktionstüchtigen Einbaus/Zusammenfügens. Hiervon wird nur dann abgewichen, wenn dies in der jeweiligen Position ausdrücklich beschrieben ist.

0.3.2 Vereinfachte Schreibweise
AG = Auftraggeber
AN = Auftragnehmer (Bieter)

0.3.3 Verschmutzungen und Beschädigungen, die durch Tätigkeiten des AN entstehen, sind umgehend auf eigene Kosten zu beheben.

0.3.4 Bei Widersprüchen zwischen Plananlagen und LV-Text hat der LV-Text Vorrang in der Gültigkeit. Bei Widersprüchen zwischen LV-Langtext und LV-Kurztext hat stets der LV-Langtext Vorrang in der Gültigkeit.

0.3.5 Der AN hat erforderliche Abstimmungen mit anderen am Bau beteiligten Unternehmen/Gewerken im Rahmen seiner Koordinationspflicht vorzunehmen.

0.3.6 Sämtliche im Leistungsverzeichnis ausgeschriebenen Vorhaltungen beinhalten auch die entsprechenden Unterhaltungen (Funktionstüchtigkeit ist zu gewährleisten), auch wenn dies in der jeweiligen Position nicht noch einmal gesondert erwähnt ist.

0.3.7 Dem AN werden die Ausführungsunterlagen gemäß §3 Abs. 1 VOB/B in digitaler Form per E-Mail oder über einen Downloadlink zur Verfügung gestellt. Der AN ist für ggf. erforderlichen Unterlagen in Papierform selbst verantwortlich. Die dadurch entstehenden Kosten sind in die Einheitspreise einzukalkulieren.

0.3.8 Alle Kosten, die sich aus der Umsetzung der vorgenannten Punkte ergeben, sind bei der Preisfindung zu berücksichtigen (sofern gesonderte Position im LV vorgesehen sind, durch Kalkulation in diesen gesonderten Positionen; ansonsten durch Einrechnen in die LV-Positionen, ggf. über Umlagen).

## 101 Baustelleneinrichtung
Datum: 18.05.2026

### Bereich 1 Baustelleneinrichtung

#### Abschnitt 1.1 Bauzaun / Schutzzaun / Provisorien

*Hinweis: Hinweise/Forderungen*
Wenn in nachfolgenden Positionen neben dem Vorhalten auch ein Unterhalten beschrieben ist, ist hiermit das funktionstüchtige Instandhalten über die vorgesehen Dauer gemeint.

**1.1.10 Bauzaun Stahlrohrrahmen verz Vergitterung H 2m aufstellen räumen**
STLB-Bau 2025-10 000
Bauzaun, auf unbefestigtem Untergrund, aus Einzelelementen mit verzinktem Stahlrohrrahmen und Vergitterung, mit Standfüßen, Zaunoberkante über Oberfläche Gelände 2 m, aufstellen und räumen, Ausführung gemäß Einzelbeschreibung,
Einzelbeschreibungs-Nr 'Bauzaun versetzbar, einschl. Verklammerung mit Verbindungsschellen (2 St. pro Elementstoß), als Sicherheitsklammern (zu öffnen mit Spezialschlüssel), mit Aushebesicherung'
Menge: 420,000 m
Leistungsbereichkatalog: 000
DIN276_08: 391

**1.1.20 Bauzaun H 2m vorhalten**
STLB-Bau 2025-10 000
Bauzaun, mit Standfüßen, Zaunoberkante über Oberfläche Gelände 2 m, vorhalten,
Positionsmenge = Produkt aus '420' (Vorhaltemenge)

mal '30' (Vorhaltedauer)

Ausführung gemäß Einzelbeschreibung,
Einzelbeschreibungs-Nr 'einschließlich unterhalten'
Menge: 12600,000 mMt
Leistungsbereichkatalog: 000
DIN276_08: 391

**1.1.30 Bauzaun Stahlrohrrahmen verz Vergitterung H 2m umsetzen**
STLB-Bau 2025-10 000
Bauzaun, aus Einzelelementen mit verzinktem Stahlrohrrahmen und Vergitterung, mit Standfüßen, Zaunoberkante über Oberfläche Gelände 2 m, umsetzen nach besonderer Anordnung des AG, Ausführung gemäß Einzelbeschreibung,
Einzelbeschreibungs-Nr 'Einmaliges Umsetzen, im Bereich des Baugeländes, Transportweg bis 100 m'
Menge: 50,000 m
Leistungsbereichkatalog: 000
DIN276_08: 391

**1.1.40 Tor abschließbar Metallgitter B 4,75-5m H 1,75-2m einbauen ausbauen**
STLB-Bau 2025-10 000
Behelfsmäßiges Tor, abschließbar, 2-flügelig, aus Metallgitter, vorgefertigt, im Bauzaun, Breite über 4,75 bis 5 m, Höhe über 1,75 bis 2 m, einbauen und ausbauen, Ausführung gemäß Einzelbeschreibung,
Einzelbeschreibungs-Nr 'Verschluß durch Kette mit Hängeschloß'
Menge: 3,000 St
Leistungsbereichkatalog: 000
DIN276_08: 391

**1.1.50 Tor abschließbar Metallgitter B 4,75-5m H 1,75-2m vorhalten**
STLB-Bau 2025-10 000
Behelfsmäßiges Tor, abschließbar, 2-flügelig, aus Metallgitter, vorgefertigt, im Bauzaun, Breite über 4,75 bis 5 m, Höhe über 1,75 bis 2 m, vorhalten,
Positionsmenge = Produkt aus '3' (Vorhaltemenge)

mal '30' (Vorhaltedauer)

Ausführung gemäß Einzelbeschreibung,
Einzelbeschreibungs-Nr 'einschließlich unterhalten'
Menge: 90,000 StMt
Leistungsbereichkatalog: 000
DIN276_08: 391

**1.1.60 Tür abschließbar Metallgitter B 2,25-2,5m H 1,75-2m einbauen ausbauen**
STLB-Bau 2025-10 000
Behelfsmäßige Tür, abschließbar, einflügelig, aus Metallgitter, vorgefertigt, im Bauzaun, Breite über 2,25 bis 2,5 m, Höhe über 1,75 bis 2 m, einbauen und ausbauen, Ausführung gemäß Einzelbeschreibung,
Einzelbeschreibungs-Nr 'Verschluß durch Kette mit Hängeschloß'
Menge: 1,000 St
Leistungsbereichkatalog: 000
DIN276_08: 391

**1.1.70 Tür abschließbar Metallgitter B 2,25-2,5m H 1,75-2m vorhalten**
STLB-Bau 2025-10 000
Behelfsmäßige Tür, abschließbar, einflügelig, aus Metallgitter, vorgefertigt, im Bauzaun, Breite über 2,25 bis 2,5 m, Höhe über 1,75 bis 2 m, vorhalten,
Positionsmenge = Produkt aus '1' (Vorhaltemenge)

mal '30' (Vorhaltedauer)

Ausführung gemäß Einzelbeschreibung,
Einzelbeschreibungs-Nr 'einschließlich unterhalten'
Menge: 30,000 StMt
Leistungsbereichkatalog: 000
DIN276_08: 391

**1.1.80 Schutzzaun Vegetationsflächen herstellen räumen**
Schutzzaun um Vegetationsflächen, nach DIN 18920, ortsfester Holzzaun bestehend aus Brettern und Holzpfosten,
Zaunhöhe 2,0 m. Zaunverlauf 1,5 m außerhalb der Kronentraufe.
herstellen und räumen,
der zu schützenden Vegetation im Grundriss eng folgend mit entsprechend polygonalem Verlauf bei der Zaunstellung
Menge: 600,000 m
DIN276_08: 591

**1.1.90 Schutzzaun Vegetationsflächen Systemzaun vorhalten**
STLB-Bau 2025-10 000
Schutzzaun um Vegetationsflächen, Abstand 1,5 m, als Systemzaun mit Zaunelementen, vorhalten,
Positionsmenge = Produkt aus '600' (Vorhaltemenge)

mal '30' (Vorhaltedauer)

Ausführung gemäß Einzelbeschreibung,
Einzelbeschreibungs-Nr 'einschließlich unterhalten'
Menge: 18000,000 mMt
Leistungsbereichkatalog: 000
DIN276_08: 591

**1.1.100 Tür abschließbar Stahl verstellbare Einbauzarge B 1125mm H 2125mm einbauen ausbauen**
STLB-Bau 2025-10 000
Behelfsmäßige Tür, abschließbar, einflügelig, aus Stahl, mit verstellbarer Einbauzarge, lichte Rohbaubreite 1125 mm, lichte Rohbauhöhe 2125 mm, einbauen und ausbauen, Ausführung gemäß Einzelbeschreibung,
Einzelbeschreibungs-Nr 'Bautür, in Systembauweise aus Stahlblech, zum Einsetzen in rohe Wandöffnungen sowie bei bereits eingesetzter Stahlzarge, stabile Ausführung, Maulweite verstellbar'
Menge: 1,000 St
Leistungsbereichkatalog: 000
DIN276_08: 391

**1.1.110 Tür abschließbar Stahl verstellbare Einbauzarge B 1125mm H 2125mm vorhalten**
STLB-Bau 2025-10 000
Behelfsmäßige Tür, abschließbar, einflügelig, aus Stahl, mit verstellbarer Einbauzarge, lichte Rohbaubreite 1125 mm, lichte Rohbauhöhe 2125 mm, vorhalten,
Positionsmenge = Produkt aus '1' (Vorhaltemenge)

mal '13' (Vorhaltedauer)

Ausführung gemäß Einzelbeschreibung,
Einzelbeschreibungs-Nr 'einschließlich unterhalten'
Menge: 13,000 StMt
Leistungsbereichkatalog: 000
DIN276_08: 391

**1.1.120 Staubschutz UK Kunststofffolie D 0,4mm H 3-4m herstellen räumen**
STLB-Bau 2025-10 000
Schutzvorrichtung als Staubschutz in Gebäuden, einschl. Unterkonstruktion, aus Kunststofffolie, Foliendicke mind. 0,4 mm, Höhe über 3 bis 4 m, herstellen und räumen, Abrechnung nach bespannter Fläche, Ausführung gemäß Einzelbeschreibung,
Einzelbeschreibungs-Nr 'Staubschutzwand, umsetzbar,

Ausführung wie wie folgt:
- obere und untere Holzleiste mit Filzstreifen belegt
- reißfeste, gitterarmierte, eingespannte Kunststofffolie
- Folienüberlappung als Zugang, 1,0 m breit
- Halterung/Unterkonstruktion nach Erfordernis
- seitliche Abklebung gegen Wand'
Menge: 50,000 m2
Leistungsbereichkatalog: 000
DIN276_08: 597

**1.1.130 Staubschutz UK H 3-4m vorhalten**
Schutzvorrichtung als Staubschutz in Gebäuden, einschl. Unterkonstruktion, Höhe über 3 bis 4 m, vorhalten, Abrechnung nach bespannter Fläche, vorhalten, einschließlich unterhalten
Menge: 650,000 m2Mt
DIN276_08: 397

**1.1.140 Prov. Regenwasserentwässerung**
Provisorische Regenwasserableitung mit Fallrohren aus PP (Polypropylen) -Rohren, Nenngröße 100, herstllen und entfernen.

Leistung einschl. der erforderlichen Form- und Verbindungsstücke, Befestigungsmaterialien, Herstellen von provisorischen Leitungsanschlüssen usw.

Aufbau/Abbau auf Anordnung der Bauleitung
Menge: 75,000 m
DIN276_08: 397

**1.1.150 Prov. Regenwasserentwässerung vor-/unterhalten**
Provisorische Regenwasserableitung mit Fallrohren
vor-/unterhalten

Abrechnungseinheit ist m x Monate.
Menge: 975,000 mMt
DIN276_08: 397

#### Abschnitt 1.2 Absturzsicherungen / Randsicherungen / Verkehrssicherung

**1.2.10 Seitenschutz Geländer Zwischenholm Holz aufbauen entfernen Decken-Bodenöffnung**
STLB-Bau 2025-10 000
Seitenschutz DIN 4420-1 und DIN EN 12811-1 bestehend aus Geländer, Zwischenholm und Bordbrett, aus Holz, aufbauen und entfernen, an Decken-/Bodenöffnungen, aus Beton, Ausführung gemäß Einzelbeschreibung,
Einzelbeschreibungs-Nr 'Randsicherung - Seitenschutz, DGUV Information 201-023,

als Sicherung an Öffnungen und freien Deckenrändern

Sicherung aus Holz, Bauteile mindestens S 10 oder MS 10 nach DIN 4074-1, Gerüstbretter und Bohlen mit Ü-Kennzeichnung,
Seitenschutz H = 1,0 m, mit Geländerholmen, Zwischenholmen, Bordbrett und Pfosten/Seitenschutzpfosten,

Befestigung an/auf Untergrund aus Beton,

Aufbau/Abbau auf Anordnung der Bauleitung'
Menge: 15,000 m
Leistungsbereichkatalog: 000
DIN276_08: 391

**1.2.20 Seitenschutzsystem Holz vorhalten Decken-Bodenöffnung**
STLB-Bau 2025-10 000
Seitenschutzsystem, aus Holz, vorhalten, an Decken-/Bodenöffnungen,
Positionsmenge = Produkt aus '15' (Vorhaltemenge)

mal '13' (Vorhaltedauer)

Ausführung gemäß Einzelbeschreibung,
Einzelbeschreibungs-Nr 'Randsicherung - Seitenschutz, DGUV Information 201-023,
als Sicherung an Öffnungen und freien Deckenrändern

einschließlich unterhalten'
Menge: 195,000 mMt
Leistungsbereichkatalog: 000
DIN276_08: 391

**1.2.30 Seitenschutz Geländer Zwischenholm Holz aufbauen entfernen Treppenlauf**
STLB-Bau 2025-10 000
Seitenschutz DIN 4420-1 und DIN EN 12811-1 bestehend aus Geländer, Zwischenholm und Bordbrett, aus Holz, aufbauen und entfernen, an Treppenläufen, aus Beton, Ausführung gemäß Einzelbeschreibung,
Einzelbeschreibungs-Nr 'Randsicherung - Seitenschutz, DGUV Information 201-023,

als Sicherung am Rand von Treppenläufen und Treppenpodesten

Sicherung aus Holz, Bauteile mindestens S 10 oder MS 10 nach DIN 4074-1, Gerüstbretter und Bohlen mit Ü-Kennzeichnung,
Seitenschutz H = 1,0 m, mit Geländerholmen, Zwischenholmen, Bordbrett und Pfosten/Seitenschutzpfosten,

Befestigung an/auf Untergrund aus Beton,

Aufbau/Abbau auf Anordnung der Bauleitung'
Menge: 20,000 m
Leistungsbereichkatalog: 000
DIN276_08: 391

**1.2.40 Seitenschutz Geländer Zwischenholm Holz vorhalten Treppenlauf**
STLB-Bau 2025-10 000
Seitenschutz DIN 4420-1 und DIN EN 12811-1 bestehend aus Geländer, Zwischenholm und Bordbrett, aus Holz, vorhalten, an Treppenläufen,
Positionsmenge = Produkt aus '20' (Vorhaltemenge)

mal '13' (Vorhaltedauer)

Ausführung gemäß Einzelbeschreibung,
Einzelbeschreibungs-Nr 'Randsicherung - Seitenschutz, DGUV Information 201-023,
als Sicherung am Rand von Treppenläufen und Treppenpodesten

einschließlich unterhalten'
Menge: 260,000 mMt
Leistungsbereichkatalog: 000
DIN276_08: 391

**1.2.50 Verkehrszeichen RA1 Gr.2 aufbauen abbauen**
Verkehrszeichen nach StVO, temporär, Spezifischer Rückstrahlwert RA1 DIN EN 12899-1, Größe 2 nach Verkehrszeichenkatalog, mit Aufstellvorrichtung, mit Standsicherheitsnachweis, mit Zusatzzeichen, neben der Fahrbahn, TL Aufstellvorrichtungen.

Verkehrszeichen auf Anordnung der Bauleitung herstellen,  entfernen.
Menge: 5,000 St
DIN276_08: 391

**1.2.60 Verkehrszeichen RA1 Gr.2 vorhalten**
Verkehrszeichen nach StVO vor-/unterhalten

Positionsmenge = Produkt aus '5' (Vorhaltemenge)

mal '13' (Vorhaltedauer)
,

einschl. Kontrollgang mind. 1x pro Monat
Menge: 65,000 StMt
DIN276_08: 391

#### Abschnitt 1.3 Baucontainer

*Hinweis: Hinweis/Forderungen Container*
Ver- und Entsorgungsleitungen (Strom, Wasser, Abwasser)
bis in Nähe des Container-Aufstellortes (siehe BE-Plan) werden bauseits erstellt.

Strom:
in unmittelbarer Nähe des Container-Aufstellortes wird bauseits ein Abgangsverteiler aufgestellt über den die Stromversorgung zu erfolgen hat;
Leitungen zu diesem Verteiler und der Anschluss der Container an diesen Verteiler ist Leistung des AN Baustelleneinrichtung

Wasser/Abwasser:
bis in unmittelbare Nähe des Container-Aufstellortes
erfolgt eine Leitungsverlegung bauseits;
weitergehende Leitungen im Bereich der Container-Aufstellfläche
sowie erforderliche Anschlüsse der Container sind Leistung des AN Baustelleneinrichtung

**1.3.10 Bürocontainer aufstellen räumen doppelwandig wärmegedämmt L 6m B 2,5m Büro**
STLB-Bau 2025-10 000
Bürocontainer, aufstellen und räumen, beheizbar, elektrisch, doppelwandig, wärmegedämmt, Einzelcontainer-Länge 6 m, Einzelcontainer-Breite bis 2,5 m, Standplatz auf vorh. tragfähigen ebenen Untergrund,
Herstellen und Räumen der Ver- und Entsorgungsanschlüsse des Containers innerhalb der Baustelleneinrichtung werden gesondert vergütet, Warten und Betreiben werden gesondert vergütet, für Büro, Ausführung gemäß Einzelbeschreibung,
Einzelbeschreibungs-Nr 'als Bürocontainer (Bauleitung AG), als Doppel-Containeranlage (Grundfläche ca. 30 m2),
Anlagenänge ca. 6,1 m, Anlagenbreite ca. 5 m, Höhe ca. 2,8 m,

zur Nutzung der örtlichen Bauleitung, stapel-/koppelbar, beheizt, wischfähiger Bodenbelag nach Wahl des Auftragnehmers, aufstellen und räumen

einschließlich 1 St. WC-Abteil

Fenster:
- Drehkippfenster mit Isolierverglasung sowie Rollläden, einschl. Vergitterung

Türen:
- Windfangtür
- Schlösser mit Profilzylindern, 5 Schlüssel je Profilzylinder

Elektro:
- Beleuchtung 500 Lux;
- Elektroinstallation der Schalter, Steckdosen, Leuchtstoffwannenleuchten für Container und Zugänge.

Ausstattung:
- 10 St. Steckdosen 230 V,
- Elektroheizung in Ausführung nach Erfordrnis
- 2 St. Schreibtische, Abmessungen 1,6 x 0,75 m, einschl.
Materialcontainer verschließbar,
- 2 St. Tischlampen,
- 2 St. Schreibtischstühle,
- 4 St. Papier-Mülleimer,
- 6 St. Ablagetische, Abmessungen 2,00 x 1,00 m,
- Metallstreifen und Magnete an freien Wänden,
- 6 St. Besprechungsstühle, stapelbar,
- 4 St. abschließbare Aktenschränke, B x H x T ca. 800 x 1800 x 450 mm,
- 1 St. Reinigungsset (Besen, Kehrblech etc.),
- Beschilderung (Bauleitung, Nichtraucherpictogramm o. ä.),
- 1 St. wandhängenden Desinfektionsspender einschl. Inhalt
  mit regelmäßiger Nachfüllung.

- 1 St. Toilette (WC-Kabine),
- 1 St. Handwaschbecken,
- 1 St. Warmwasserspeicher
- Spiegel, Ablage, Handtuchhaken, Papierhalter, Müllkorb für Papierhandtücher
- 1 St. Sanitärkippfenster
- Frostwächter

zu kalkulieren ist der Preis für eine Doppel-Containeranlage'
Menge: 1,000 St
Leistungsbereichkatalog: 000
DIN276_08: 391

**1.3.20 Ver-/Entsorgungsanschlüsse-/leitungen Bürocontainer AG**
Ver-/Entsorgungsanschlüsse-/leitungen (Wasser, Abwasser, Strom) des Containers herstellen, anschließen und im Zuge der Räumung wieder beseitigen, Aufstellplatz Container siehe Baustelleneinrichtungsplan (Hinweistext "Hinweis/Forderungen Container" beachten)

für Bürocontainer (Bauleitung), als Doppel-Containeranlage (Grundfläche ca. 30 m2)
Menge: 1,000 St
DIN276_08: 391

**1.3.30 Bürocontainer (AG) - Bauleitung Hochbau, mit WC, vorhalten**
Bürocontainer als Doppelcontainer (AG) - Bauleitung Hochbau (Grundfläche ca. 30 m2), mit WC-Abteil

vorhalten/unterhalten/warten/betreiben

Abrechnungseinheit ist Stück x Monate

einschl. der Reinigungskosten und Kosten für Müllbeseitigung, Reinigung täglich (Montag-Freitag), zusätzlich 6 St. Fensterreinigungen (auszuführen in regelmäßigen Abständen während der ausgeschriebenen Vorhaltezeit); einschl. der Kosten für alle Reinigungsmittel/Reinigungsutensilien

Leistung einschl. Nachfüllen der Verbrauchsmittel durch den AN (Seife, Papierhandtücher, Toilettenpapier) entsprechend dem Verbrauch, einschl. entsprechender Verbrauchskosten

die Betriebskosten (Wasser, Strom) trägt auf Nachweis der AG
Menge: 30,000 StMt
DIN276_08: 391

**1.3.40 Bürocontainer aufstellen räumen doppelwandig wärmegedämmt L 6m B 2,5m Büro**
STLB-Bau 2025-10 000
Bürocontainer, aufstellen und räumen, beheizbar, elektrisch, doppelwandig, wärmegedämmt, Einzelcontainer-Länge 6 m, Einzelcontainer-Breite bis 2,5 m, Standplatz auf vorh. tragfähigen ebenen Untergrund,
Herstellen und Räumen der Ver- und Entsorgungsanschlüsse des Containers innerhalb der Baustelleneinrichtung werden gesondert vergütet, Warten und Betreiben werden gesondert vergütet, für Büro, Ausführung gemäß Einzelbeschreibung,
Einzelbeschreibungs-Nr 'als Besprechungsraum-Container, als Doppel-Containeranlage (Grundfläche ca. 30 m2),
Anlagenänge ca. 6,1 m, Anlagenbreite ca. 5 m, Höhe ca. 2,8 m,

stapel-/koppelbar, beheizt, wischfähiger Bodenbelag nach Wahl des Auftragnehmers, aufstellen und räumen,

einschließlich Teeküche

Fenster:
- Drehkippfenster mit Isolierverglasung sowie Rollläden

Türen:
- Stahlaußentür mit Querriegel; Schloss mit Profilzylinder und 5 Schlüsseln.
- mind. 6 St. Garderobenhaken Nähe Türbereich

Elektro:
- Beleuchtung 500 Lux;
- Elektroinstallation der Schalter, Steckdosen, Leuchtstoffwannenleuchten für Container und Zugänge.

Ausstattung:
- 10 St. Steckdosen 230 V.
- 1  St. mobiles Klimagerät.
- 1  St. Elektroheizung.
- 24  St. Stühle, stapelbar, gepolstert
- 6 St. Ablagetische
- 2  St. Mülleimer
- Magnetstreifen und Magnete an freien Wänden.
- 2 St. abschließbare Aktenschränke, B x H x T ca. 800 x 1800 x 450 mm

Kücheneinrichtung:
- 1 St. Kleinküche, bestehend aus Spülenschrank, Spüle mit Wasseranschluss / Mischbatterie und Hängeschrank
- Wasserversorgung mit Kalt- und Warmwasser, einschl. Warmwassererzeuger
- 1 St. Kühlschrank mit Gefrierfach,
- 1 St. Spülmaschine,
- 2 St. Kochfeld mit 2x Herdplatten
- Tassen, Untertassen, Kuchenteller + Teelöffel für 18 Personen,
- 2 St. Thermoskannen,
- 1 St. Reinigungsset (Besen, Kehrblech etc.),
- 2 St. Mülleimer.
- Frostwächter nach Erfordernis

Zusatzausstattung:
- 1 St. Krankenliege
- 1 St. Krankentrage
- 1 St. Verbandskaste
zu kalkulieren ist der Preis für eine Doppel-Containeranlage'
Menge: 1,000 St
Leistungsbereichkatalog: 000
DIN276_08: 391

**1.3.50 Ver-/Entsorgungsanschlüsse-/leitungen Besprechungsraum-Container**
Ver-/Entsorgungsanschlüsse-/leitungen (Wasser, Abwasser, Strom) des Containers herstellen, anschließen und im Zuge der Räumung wieder beseitigen, Aufstellplatz Container siehe Baustelleneinrichtungsplan (Hinweistext "Hinweis/Forderungen Container" beachten)

für Besprechungsraum-Container, als Doppel-Containeranlage (Grundfläche ca. 30 m2)
Menge: 1,000 St
DIN276_08: 391

**1.3.60 Besprechungsraum, mit Teeküche, vorhalten**
Besprechungsraum-Container (Grundfläche ca. 30 m2), mit
Teeküche

vorhalten/unterhalten/warten/betreiben

Abrechnungseinheit ist Stück x Monate

einschl. der Reinigungskosten und Kosten für Müllbeseitigung, Reinigung zweimal wöchentlich, zusätzlich 3 St. Fensterreinigungen (auszuführen in regelmäßigen Abständen während der ausgeschriebenen Vorhaltedauer); einschl. der Kosten für alle Reinigungsmittel/Reinigungsutensilien

die Betriebskosten (Wasser, Strom) trägt auf Nachweis der AG
Menge: 30,000 StMt
DIN276_08: 391

**1.3.70 Sanitärcontainer aufstellen räumen doppelwandig wärmegedämmt L 6m B 2,5m**
STLB-Bau 2025-10 000
Sanitärcontainer, aufstellen und räumen, beheizbar, elektrisch, doppelwandig, wärmegedämmt, Einzelcontainer-Länge 6 m, Einzelcontainer-Breite bis 2,5 m, Standplatz auf vorh. tragfähigen ebenen Untergrund,
Herstellen und Räumen der Ver- und Entsorgungsanschlüsse des Containers innerhalb der Baustelleneinrichtung werden gesondert vergütet, Warten und Betreiben werden gesondert vergütet, Ausführung gemäß Einzelbeschreibung,
Einzelbeschreibungs-Nr 'Sanitärcontainer als Einzelcontainer (ca. 15 m2 Grundfläche), zur Nutzung der am Bau beteiligten Firmen,

stapel-/koppelbar, beheizt, wischfähiger Bodenbelag nach Wahl des Auftragnehmers, aufstellen und räumen

Ver-/Entsorgungsanschlüsse-/leitungen (Wasser, Abwasser, Strom) des Containers herstellen, anschließen und im Zuge der Räumung wieder beseitigen, Aufstellplatz Container siehe Baustelleneinrichtungsplan (Hinweistext "Hinweis/Forderungen Container" beachten)

Ausstattung:
- je eine Entnahmestelle innen und außen,
Wasserversorgung mit Kalt- und Warmwasser.
- Heizung
- 2 Toiletten (WC-Kabinen),
- 2 Duschkabinen
- 2 Urinale
- 4 Handwaschbecken
- Spiegel, Ablagen, Handtuchhaken, Papierhalter, Müllkörbe für Papierhandtücher
- Warmwasserspeicher 300 l
- Dreh-Kippfenster mit Ornamentverglasung
- Beleuchtung innen und außen

Windfang/Türen:
Trennwand mit Tür zur Ausbildung Windfang;
Stahlaußentür mit Obentürschließer; Schloss mit Profilzylinder und 5 Schlüsseln. WC-Kabinen-Türen aus Holz, verriegelbar.

Elektro:
Elektroinstallation der Schalter, Steckdosen, Leuchtstoffwannenleuchten für Container und
Zugänge.

von den ausgeschriebenen Sanitärcontaineren wird 1St. für Damen vorgesehen und 1 St. für Herren'
Menge: 2,000 St
Leistungsbereichkatalog: 000
DIN276_08: 391

**1.3.80 Ver-/Entsorgungsanschlüsse-/leitungen Sanitärcontainer**
Ver-/Entsorgungsanschlüsse-/leitungen (Wasser, Abwasser, Strom) des Containers herstellen, anschließen und im Zuge der Räumung wieder beseitigen, Aufstellplatz Container siehe Baustelleneinrichtungsplan (Hinweistext "Hinweis/Forderungen Container" beachten)

für Sanitärcontainer als Einzelcontainer (Grundfläche ca. 15 m2)
Menge: 2,000 St
DIN276_08: 391

**1.3.90 Sanitärcontainer vorhalten**
Sanitärcontainer, Grundfläche 15 m2,

vorhalten/unterhalten/warten/betreiben

Abrechnungseinheit ist Stück x Monate

einschl. der Reinigungskosten und Kosten für Müllbeseitigung, Reinigung täglich (Montag-Freitag), zusätzlich 6 St. Fensterreinigungen (auszuführen in regelmäßigen Abständen während der ausgeschriebenen Vorhaltezeit); einschl. der Kosten für alle Reinigungsmittel/Reinigungsutensilien

Leistung einschl. Nachfüllen der Verbrauchsmittel durch den AN (Seife, Papierhandtücher, Toilettenpapier) entsprechend dem Verbrauch, einschl. entsprechender Verbrauchskosten
die Betriebskosten (Wasser, Strom) trägt auf Nachweis der AG
Menge: 60,000 StMt
DIN276_08: 391

### Bereich 2 Dokumentation, Sonstiges

#### Abschnitt 2.1 Dokumentation, Sonstiges

*Hinweis: Hinweise/Forderungen*
Hinweise/Forderungen
Vor der Ausführung von Arbeiten im Stundenlohn muss mit dem AG eine Stundenlohnvereinbarung schriftlich vereinbart werden.

Die nachfolgenden Berechnungssätze sind unter Beachtung der preisrechtlichen Vorschriften zu ermitteln und gelten unabhängig von der Anzahl der abgerechneten Stunden.

Es werden nur die tatsächlich auf der Baustelle erbrachten Stunden vergütet. Fahrzeit und Fahrtkosten sind als Nebenkosten in die Stundenverrechnungssätze einzukalkulieren.

Vom AN sind Stundenlohnzettel aufzustellen, diese müssen eindeutig erkennen lassen:
- Bezeichnung der Baumaßnahme
- Vor- und Zunamen,
- Beruf,
- Lohngruppe laut Tarif,
- Arbeitsleistung sowie Zeit, Ort und Dauer,
- Verbrauch an Baustoffen,
- Benutzung von Maschinen mit genauer Leistungsangabe nach Zeit, Ort und Dauer.

Die vom Auftragnehmer oder seinem Bevollmächtigten unterschriebenen Stundenlohnzettel müssen für jeden Kalendertag getrennt ausgestellt sein und sind in der Regel "TÄGLICH" der Bauleitung in doppelter Fertigung zur Anerkennung vorzulegen. Nachträglich eingereichte Stundenlohnzettel werden nicht anerkannt.

Im Stundenverrechnungssatz sind enthalten:
- Lohn- und Gehaltskosten,
- Lohn- und Gehaltsnebenkosten,
- Sozialkosten und Sozialkassenbeiträge,
- Gemeinkostenanteile und Gewinn.

Zuschläge für Mehr-, Nacht-, Sonn- und Feiertagsarbeit sind gesondert nachzuweisen.

**2.1.10 Baufacharbeiter/-in sämtliche Kosten/Zuschläge**
STLB-Bau 2025-10 091
Stundenlohnarbeiten durch Baufacharbeiter/-in
der Verrechnungssatz für die jeweilige Arbeitskraft umfasst sämtliche Aufwendungen wie Lohn- und Gehaltskosten, Lohn- und Gehaltsnebenkosten, Zuschläge, lohngebundene und lohnabhängige Kosten, sonstige Sozialkosten, Gemeinkosten, Wagnis und Gewinn.
Menge: 20,000 h
Leistungsbereichkatalog: 091
DIN276_08: 399

**2.1.20 Dokumentation**
*** Pauschalposition
Kosten für die Zusammenstellung und die Aufstellung einer prüffähigen Dokumentation für sämtliche Leistungen durch den Auftragnehmer.

Die vollständig vorliegende Dokumentation ist Voraussetzung für die Abnahme.

Dokumentation gemäß Pkt. 0.2.6 Angaben zur Ausführung
Menge: 1,000 PSCH
DIN276_08: 399
